# Cimbra robusta de alta rentabilidad, referencia OC de Ulma

- Propiedad del archivo: CONSTRUNARIO
- Formato: FIEBDC-3/2012
- Programa: Construnario Versión 3.51
- Fecha de los precios: 17/06/2022
- Divisa: EUR

**C0502ULC_1621** Cimbra robusta de alta rentabilidad, referencia OC de Ulma
La Cimbra OC principalmente está diseñada para el apeo de puentes y grandes losas. Es un sistema de concepción simple y montaje rápido y seguro. Su diseño elimina todo error de montaje. No necesita mano de obra especializada y sin embargo ofrece todas las garantías de robustez, seguridad y flexibilidad de utilización.
