# Cimbra de gran flexibilidad, referencia BRIO de Ulma

- Propiedad del archivo: CONSTRUNARIO
- Formato: FIEBDC-3/2012
- Programa: Construnario Versión 3.51
- Fecha de los precios: 17/06/2022
- Divisa: EUR

**C0502ULC_1622** Cimbra de gran flexibilidad, referencia BRIO de Ulma
La cimbra BRIO es un sistema de apeo, compuesto por elementos del andamio multidireccional BRIO, enfocado principalmente a construcciones de edificación. Esta cimbra es idónea para soportar los encofrados de vigas de primera y segunda tramada, como puede ser el encofrado de vigas de madera ENKOFLEX, encofrado de Mesas VR, encofrado de vigas metálicas BTM o el encofrado de vigas ENKOFORM HMK.
