# Cimbra, referencia G de Ulma. Para el apeo de encofrados de losas en edificación

- Propiedad del archivo: CONSTRUNARIO
- Formato: FIEBDC-3/2012
- Programa: Construnario Versión 3.51
- Fecha de los precios: 17/06/2022
- Divisa: EUR

**C0502ULC_1623** Cimbra, referencia G de Ulma. Para el apeo de encofrados de losas en edificación
Sistema de Cimbra G está diseñado para el apeo de encofrados de losa en edificación. La estructura de esta cimbra la forman básicamente los suplementos. Estos se ensamblan unos sobre otros hasta alcanzar la cota deseada, combinando las distintas alturas de suplemento más los husillos.
