# Cimbra de gran carga, referencia T-500 de Ulma. Construcción de puentes o viaductos de gran altura

- Propiedad del archivo: CONSTRUNARIO
- Formato: FIEBDC-3/2012
- Programa: Construnario Versión 3.51
- Fecha de los precios: 17/06/2022
- Divisa: EUR

**C0502ULC_1631** Cimbra de gran carga, referencia T-500 de Ulma. Construcción de puentes o viaductos de gran altura
La Cimbra T-500 está diseñada para soportar grandes cargas principalmente en el sector de la obra civil. Está orientada principalmente a la construcción de puentes o viaductos de gran altura mediante el método constructivo de cimbra porticada. Asimismo resulta idóneo para ejecución de puentes bajos, donde por las condiciones del terreno no se puede emplear el método de cimbra cuajada. En definitiva esta cimbra modular ofrece unos rendimientos óptimos en soporte de grandes cargas en alturas elevadas y con amplias luces entre apoyos
