# Tablero contrachapado fenólico de Ulma. Resistente de superficie lisa

- Propiedad del archivo: CONSTRUNARIO
- Formato: FIEBDC-3/2012
- Programa: Construnario Versión 3.51
- Fecha de los precios: 17/06/2022
- Divisa: EUR

**C0502ULC_1711** Tablero contrachapado fenólico de Ulma. Resistente de superficie lisa
El tablero está compuesto por láminas de abedul y/o abeto revestido con una película fenólica resistente al desgaste y a los productos químicos. Las fases de fabricación están sujetas a estándares de calidad y el proceso de encolado de láminas acorde a normas BFU 100, EN 314-2 / clase 3 exterior. Son reutilizables en múltiples puestas con un resultado uniforme (seguir indicaciones ULMA) - Tablero BIRCH: contrachapado de abedul con los cantos sellados. Apto para superficies de muros y losas con perfecto acabado del hormigón, plano y sin texturas. Excelente resistencia al desgaste (revestido con película fenólica de120 ó 220 g/m2). - Tablero BETO: durabilidad y resistencia, por la disposición de sus capas (exteriores de abedul e interiores de abedul y abeto alternos). Contrachapado con cantos sellados y revestido por ambas caras con película fenólica lisa y resistente al desgaste de 120 g/m2.
