# Plataformas de trabajo perimetrales de Ulma

- Propiedad del archivo: CONSTRUNARIO
- Formato: FIEBDC-3/2012
- Programa: Construnario Versión 3.51
- Fecha de los precios: 17/06/2022
- Divisa: EUR

**C0502ULC_182** Plataformas de trabajo perimetrales de Ulma
Sistema de seguridad enfocado a la construcción de muros de cierta altura, donde la ejecución de muro se realiza por fases. Estas plataformas de trabajo funcionan como apoyo para el encofrado y para realizar tareas posteriores como cerramientos o reparaciones en los muros ejecutados. El izado de las plataformas de trabajo perimetrales es independiente al encofrado.
