# Tablero tricapa de Ulma. Combinable con los sistemas de encofrado y plataformas de trabajo ULMA

- Propiedad del archivo: CONSTRUNARIO
- Formato: FIEBDC-3/2012
- Programa: Construnario Versión 3.51
- Fecha de los precios: 17/06/2022
- Divisa: EUR

**C0502ULC_1712** Tablero tricapa de Ulma. Combinable con los sistemas de encofrado y plataformas de trabajo ULMA
Compuesto por tres capas de abeto adheridas. Encolado AW 100 realizado según norma ÖNORM B3023. Fibras de primera y tercera capa (A) perpendiculares a las de la segunda capa (B).
