# Vigas de madera, referencia VM-20 de Ulma. Sección en “doble T”

- Propiedad del archivo: CONSTRUNARIO
- Formato: FIEBDC-3/2012
- Programa: Construnario Versión 3.51
- Fecha de los precios: 17/06/2022
- Divisa: EUR

**C0502ULC_1731** Vigas de madera, referencia VM-20 de Ulma. Sección en “doble T”
Su diseño y el material utilizado garantizan un producto ligero a la vez que duradero, ideal como elemento estructural del encofrado.
