# Pantalla de protección perimetral, referencia HWS de Ulma. Gran flexibilidad

- Propiedad del archivo: CONSTRUNARIO
- Formato: FIEBDC-3/2012
- Programa: Construnario Versión 3.51
- Fecha de los precios: 17/06/2022
- Divisa: EUR

**C0502ULC_181** Pantalla de protección perimetral, referencia HWS de Ulma. Gran flexibilidad
La pantalla de protección perimetral HWS es un sistema autotrepante enfocado a garantizar la seguridad perimetral en la construcción de edificios de gran altura. Basado en el Sistema MK, se caracteriza por su versatilidad adaptándose fácilmente a diferentes geometrías y pudiendo obtener diversas configuraciones en función de las necesidades: sección recta, con plataformas de trabajo, sección debris, con posibilidad de izado de material a distintos niveles, con escaleras de acceso etc. El HWS está diseñado para proteger al operario contra inclemencias meteorológicas y evitar su caída o la de objetos desde el borde del forjado y asimismo proteger a los peatones de la caída de escombros. En definitiva se trata de un sistema autotrepante con multitud de aplicaciones que aporta máxima seguridad y grandes rendimientos en altura.
