# Barandillas de seguridad de Ulma. Protección de los bordes más complicados

- Propiedad del archivo: CONSTRUNARIO
- Formato: FIEBDC-3/2012
- Programa: Construnario Versión 3.51
- Fecha de los precios: 17/06/2022
- Divisa: EUR

**C0502ULC_183** Barandillas de seguridad de Ulma. Protección de los bordes más complicados
Barandillas de seguridad diseñadas para garantizar la protección colectiva en los bordes de forjado, de montaje sencillo y rápido. Optimizadas para su aplicación en superficies horizontales o inclinadas, se combinan con los encofrados de losa de ULMA pudiendo proteger hasta los bordes de forjado más complicados del edificio. En definitiva, estas barandillas de protección permiten que los usuarios desarrollen su trabajo de forma segura, de acuerdo con los requisitos de seguridad vigentes
