# Redes bajo forjado de Ulma. Seguridad anti caídas

- Propiedad del archivo: CONSTRUNARIO
- Formato: FIEBDC-3/2012
- Programa: Construnario Versión 3.51
- Fecha de los precios: 17/06/2022
- Divisa: EUR

**C0502ULC_184** Redes bajo forjado de Ulma. Seguridad anti caídas
Las redes de seguridad están destinadas a la protección colectiva que limita la caída de los operarios al forjado inferior o al vacío durante el proceso de montaje del encofrado de losa. La red de seguridad, de instalación sencilla y rápida, se compone de cuerda perimetral que se une al encofrado de losa a través de anclajes y elementos resistentes, de forma que la red quede posicionada lo más próximo posible a la colocación del tablero o paneles de encofrado.
