# Andamio multidireccional, referencia BRIO de Ulma. Gran flexibilidad

- Propiedad del archivo: CONSTRUNARIO
- Formato: FIEBDC-3/2012
- Programa: Construnario Versión 3.51
- Fecha de los precios: 17/06/2022
- Divisa: EUR

**C0502ULC_2111** Andamio multidireccional, referencia BRIO de Ulma. Gran flexibilidad
Andamio certificado de fachada formado por elementos tubulares (pies, brazos y diagonales), con una tecnología de unión y montaje rapidísima basado en el disco BRIO. Se trata de un andamio multidireccional de gran flexibilidad que permite cubrir las geometrías más complejas con grandes requerimientos de seguridad, de forma eficiente. En definitiva es un sistema modular idóneo para aquellas aplicaciones donde el andamio convencional deja de ser rentable.
