# Andamio certificado de fachada de alto rendimiento, referencia DORPA de Ulma

- Propiedad del archivo: CONSTRUNARIO
- Formato: FIEBDC-3/2012
- Programa: Construnario Versión 3.51
- Fecha de los precios: 17/06/2022
- Divisa: EUR

**C0502ULC_2114** Andamio certificado de fachada de alto rendimiento, referencia DORPA de Ulma
Andamio certificado de fachada compuesto fundamentalmente de marcos que unidos mediante plataformas, barandillas y diagonales forman conjuntos adaptables a diversas geometrías de fachada. Se trata de un andamio modular galvanizado de grandes prestaciones que simplifica las labores de montaje. Es un sistema de andamio ideal para realizar todo tipo de trabajos en fachada: restaurar, rehabilitar, aplicación de revestimientos, mantenimiento y albañilería en general, con total seguridad.
