# Sistema de encofrado modular vertical, referencia ORMA de Ulma

- Propiedad del archivo: CONSTRUNARIO
- Formato: FIEBDC-3/2012
- Programa: Construnario Versión 3.51
- Fecha de los precios: 20/10/2017
- Divisa: EUR

**C0502ULC_1101** Sistema de encofrado modular vertical, referencia ORMA de Ulma
El sistema de encofrado modular ORMA es un sistema de encofrado vertical idóneo para construir todo tipo de elementos de hormigón verticales, tanto en edificación como en obra civil (encofrado de muros, encofrado de pilares, estribos, zapatas…). Destaca su gran rendimiento, con mínimos costes en mano de obra y tiempo de colocación. Está compuesto principalmente por paneles, unidos mediante grapas, dispuestos en conjuntos que constituyen el encofrado. Dispone de elementos que solucionan todo tipo de geometrías de manera eficaz y segura.
