# Sistema de encofrado modular ligero, referencia LGW de Ulma. Perfecto para geometrías complejas

- Propiedad del archivo: CONSTRUNARIO
- Formato: FIEBDC-3/2012
- Programa: Construnario Versión 3.51
- Fecha de los precios: 20/10/2017
- Divisa: EUR

**C0502ULC_1102** Sistema de encofrado modular ligero, referencia LGW de Ulma. Perfecto para geometrías complejas
Sistema de encofrado de muros y pilares con una extensa gama de paneles de hasta 3m. Perfecto para geometrías complejas. Montaje manual o con grúa.
