# Sistema de encofrado modular ligero, referencia COMAIN de Ulma. Muros, pilares, vigas y cimientos

- Propiedad del archivo: CONSTRUNARIO
- Formato: FIEBDC-3/2012
- Programa: Construnario Versión 3.51
- Fecha de los precios: 20/10/2017
- Divisa: EUR

**C0502ULC_1103** Sistema de encofrado modular ligero, referencia COMAIN de Ulma. Muros, pilares, vigas y cimientos
El sistema COMAIN es un encofrado modular diseñado para el encofrado de muros, pilares, cimentaciones y zapatas. Destaca por su gran ligereza, lo que permite manejar el panel por un solo operario. Ofrece una amplia gama de paneles, lo que posibilita solucionar multitud de estructuras verticales. En definitiva se trata de un encofrado de muro práctico, sencillo y ligero con unos rendimientos en obra excelentes.
