# Sistema de encofrado de vigas de madera, referencia ENKOFORM V-100 de Ulma. Muros y pilares

- Propiedad del archivo: CONSTRUNARIO
- Formato: FIEBDC-3/2012
- Programa: Construnario Versión 3.51
- Fecha de los precios: 20/10/2017
- Divisa: EUR

**C0502ULC_1104** Sistema de encofrado de vigas de madera, referencia ENKOFORM V-100 de Ulma. Muros y pilares
El sistema de encofrado de muros y pilares ENKOFORM V-100 es un encofrado que ofrece gran rendimiento y excelentes acabados ante cualquier estructura vertical en edificación y obra civil: muros, pilas, estribos, pilares, etc. Los paneles son conformados a medida según necesidades.
