# Sistema de encofrado circular metálico, referencia BIRA de Ulma. Adecuado para construcciones energéticas de hormigón

- Propiedad del archivo: CONSTRUNARIO
- Formato: FIEBDC-3/2012
- Programa: Construnario Versión 3.51
- Fecha de los precios: 20/10/2017
- Divisa: EUR

**C0502ULC_1105** Sistema de encofrado circular metálico, referencia BIRA de Ulma. Adecuado para construcciones energéticas de hormigón
Sistema optimizado para la construcción de muros circulares. Resistente y sencillo de curvar. Adecuado para construcciones energéticas de hormigón.
