# Sistema de encofrado optimizado para la construcción de muros circulares, referencia BIRAMAX de Ulma

- Propiedad del archivo: CONSTRUNARIO
- Formato: FIEBDC-3/2012
- Programa: Construnario Versión 3.51
- Fecha de los precios: 20/10/2017
- Divisa: EUR

**C0502ULC_1106** Sistema de encofrado optimizado para la construcción de muros circulares, referencia BIRAMAX de Ulma
Encofrado curvo modular ajustable para el hormigonado de muros circulares. Está optimizado para construcciones energéticas, tales como tanques de agua, depósitos de gas etc. Se trata de un encofrado circular de alta resistencia y duradero, con un sistema de curvado rápido y excelentes acabados de hormigón.
