# Encofrado de pilares ligero, referencia LGR de Ulma. Hormigonado de pilares de sección rectangular

- Propiedad del archivo: CONSTRUNARIO
- Formato: FIEBDC-3/2012
- Programa: Construnario Versión 3.51
- Fecha de los precios: 20/10/2017
- Divisa: EUR

**C0502ULC_1107** Encofrado de pilares ligero, referencia LGR de Ulma. Hormigonado de pilares de sección rectangular
El encofrado de pilares LGR está diseñado para el hormigonado de pilares de sección rectangular, orientado principalmente a construcciones de edificación residencial. El encofrado LGR se compone de paneles manuportables de alta resistencia en toda su gama y cuenta con una superficie encofrante de plástico, lo que lo convierte en un sistema rentable con unos resultados de hormigón visto de alta calidad.
