# Encofrado de pilares circulares, referencia CLR de Ulma. Hormigonado de pilares de sección circular

- Propiedad del archivo: CONSTRUNARIO
- Formato: FIEBDC-3/2012
- Programa: Construnario Versión 3.51
- Fecha de los precios: 20/10/2017
- Divisa: EUR

**C0502ULC_1108** Encofrado de pilares circulares, referencia CLR de Ulma. Hormigonado de pilares de sección circular
El encofrado de pilares CLR está diseñado para el hormigonado de pilares de sección circular, para todo tipo de construcciones en edificación. El sistema de encofrado se compone de paneles metálicos semicirculares que con una unión sencilla con cerrojos conforma el molde circular. Gracias a la amplia gama de paneles que dispone, puede cubrir necesidades en todo tipo de construcciones como las industriales y energéticas, complejos deportivos, edificaciones para estaciones y aeropuertos, etc.
