# Encofrado para la construcción de muros a una cara, referencia UCAB-EUC de Ulma

- Propiedad del archivo: CONSTRUNARIO
- Formato: FIEBDC-3/2012
- Programa: Construnario Versión 3.51
- Fecha de los precios: 20/10/2017
- Divisa: EUR

**C0502ULC_1109** Encofrado para la construcción de muros a una cara, referencia UCAB-EUC de Ulma
Es un sistema de encofrado enfocado a solucionar muros a una cara tanto en edificación como en obra civil. Está diseñado para resistir el empuje de hormigón cuando no se disponen de anclajes que atraviesen el muro a construir. Se compone de una estructura de soporte denominada cercha, combinable con todos los encofrados de muro ULMA, convirtiéndolo en un sistema muy versátil y rentable.
