# Encofrado trepante guiado flexible, referencia RKS de Ulma. Construcción de edificios de gran altura

- Propiedad del archivo: CONSTRUNARIO
- Formato: FIEBDC-3/2012
- Programa: Construnario Versión 3.51
- Fecha de los precios: 20/10/2017
- Divisa: EUR

**C0502ULC_122** Encofrado trepante guiado flexible, referencia RKS de Ulma. Construcción de edificios de gran altura
El RKS es un encofrado trepante guiado que permite el trepado hidráulico sin despegar la estructura del muro. La estructura de izado está basada en perfiles MK (Sistema MK), que proporcionan gran versatilidad y adaptabilidad a los requerimientos de obra como geometría del edificio, configuraciones de plataformas de trabajo y accesos de seguridad. Las unidades de trepado funcionan de forma autónoma pudiendo realizar el izado con el equipo hidráulico (se pueden elevar varias unidades de trepado a la vez) o mediante grúa. De esta manera se obtienen grandes rentabilidades en los procesos de izado. En definitiva es un sistema flexible y seguro para la construcción de edificios de gran altura, que permite realizar maniobras de izado en circunstancias meteorológicas adversas.
