# Encofrado trepante de gran rendimiento, referencia Consola 2000 de Ulma. Una o dos caras

- Propiedad del archivo: CONSTRUNARIO
- Formato: FIEBDC-3/2012
- Programa: Construnario Versión 3.51
- Fecha de los precios: 20/10/2017
- Divisa: EUR

**C0502ULC_124** Encofrado trepante de gran rendimiento, referencia Consola 2000 de Ulma. Una o dos caras
Normalmente sirven para realizar hormigonados de muros en altura. Las principales aplicaciones son en muros a una cara como presas, además de pilas de puentes, grandes muros y estructuras de gran altura. La consola es la pieza que constituye la parte fundamental del sistema, ya que soporta el encofrado y genera la plataforma de trabajo. Cada conjunto está formado por el paño de encofrado, consolas de trepa, anclajes, sistema de retranqueo, velas, elementos de aplomado y juegos de plataformas (de vela, intermedia e inferior).
