# Plataforma interior para huecos, referencia KSP de Ulma

- Propiedad del archivo: CONSTRUNARIO
- Formato: FIEBDC-3/2012
- Programa: Construnario Versión 3.51
- Fecha de los precios: 17/06/2022
- Divisa: EUR

**C0502ULC_125** Plataforma interior para huecos, referencia KSP de Ulma
La plataforma para soporte de encofrado en huecos KSP es válida para huecos de ascensor y escalera, pilas huecas u otro tipo de cavidades donde sea preciso apoyar el encofrado. Habitualmente se combina con consolas de trepado convencionales en caras exteriores del muro.
