# Encofrado de losa modular de aluminio, referencia CC-4 de Ulma

- Propiedad del archivo: CONSTRUNARIO
- Formato: FIEBDC-3/2012
- Programa: Construnario Versión 3.51
- Fecha de los precios: 17/06/2022
- Divisa: EUR

**C0502ULC_131** Encofrado de losa modular de aluminio, referencia CC-4 de Ulma
El CC-4 es un encofrado modular de aluminio recuperable optimizado para la construcción de losas macizas y aligeradas con excelentes acabados de hormigón. Con una estructura de aluminio y un sistema de desencofrado rápido y eficaz, está diseñado para obtener tiempos reducidos de montaje y desmontaje con altos estándares de seguridad garantizados para el operario. Además permite dos tipos de montaje: con panel (marco de aluminio con tablero integrado) o tablero contrachapado fenólico.
