# Sistema de encofrado de vigas de madera, referencia ENKOFLEX de Ulma

- Propiedad del archivo: CONSTRUNARIO
- Formato: FIEBDC-3/2012
- Programa: Construnario Versión 3.51
- Fecha de los precios: 17/06/2022
- Divisa: EUR

**C0502ULC_133** Sistema de encofrado de vigas de madera, referencia ENKOFLEX de Ulma
Encofrado de vigas de madera para la construcción de todo tipo de forjados: losas macizas, aligeradas, inclinadas, vigas de cuelgue, remates, voladizos etc. Las vigas independientes aportan gran flexibilidad a este sistema de encofrado y ofrece excelentes acabados de hormigón visto. Se complementa muy bien con otros tipos de encofrado de losa como el encofrado de aluminio CC-4 o el encofrado premontado MESA VR, por lo que resulta óptimo para la construcción de todo tipo de edificios con superficies irregulares, voladizos etc.
