# Sistema de encofrado de losas recuperable de alto rendimiento, referencia RAPID de Ulma

- Propiedad del archivo: CONSTRUNARIO
- Formato: FIEBDC-3/2012
- Programa: Construnario Versión 3.51
- Fecha de los precios: 20/10/2017
- Divisa: EUR

**C0502ULC_134** Sistema de encofrado de losas recuperable de alto rendimiento, referencia RAPID de Ulma
El encofrado de losa reticular RAPID es idóneo para la construcción de todo tipo de estructuras horizontales de hormigón: losas, vigas de cuelgue, capiteles. Se trata de un sistema sencillo y de grandes rendimientos enfocado a la construcción de edificios (viviendas, centros comerciales, parkings, hospitales, aeropuertos etc.). Sólo precisa de un martillo para el montaje, el material recuperable se recupera en 3 días después del hormigonado, no requiere reapuntalar ni mover puntales hasta el descimbrado completo y las calles diáfanas facilitan la introducción de carros o torres móviles.
