# Sistema de encofrado de losas flexible para losas aligeradas, referencia RECUB de Ulma

- Propiedad del archivo: CONSTRUNARIO
- Formato: FIEBDC-3/2012
- Programa: Construnario Versión 3.51
- Fecha de los precios: 20/10/2017
- Divisa: EUR

**C0502ULC_135** Sistema de encofrado de losas flexible para losas aligeradas, referencia RECUB de Ulma
El sistema de encofrado RECUB es un encofrado horizontal que posibilita ejecutar forjados reticulares bidireccionales utilizando cestones recuperables (cubetas). Con los mismos elementos básicos se pueden ejecutar losas de diferentes anchuras de nervios en función de la normativa contra incendios (12, 16 y 20 cm). Este encofrado modular está enfocado principalmente a la edificación no residencial y es idóneo para la construcción de parkings.
