# Encofrado de losa, referencia ENKOFORM H-120 de Ulma. Para diversas estructuras horizontales de hormigón

- Propiedad del archivo: CONSTRUNARIO
- Formato: FIEBDC-3/2012
- Programa: Construnario Versión 3.51
- Fecha de los precios: 20/10/2017
- Divisa: EUR

**C0502ULC_141** Encofrado de losa, referencia ENKOFORM H-120 de Ulma. Para diversas estructuras horizontales de hormigón
El sistema ENFOFORM H-120 permite adaptarse a geometrías diversas en el ámbito de la obra civil, con elementos estándares. Sirve de soporte para dar forma a las distintas secciones que presentan los tableros de puentes, pasos superiores e inferiores, e incluso para otras aplicaciones similares donde el sistema puede ser fácilmente adaptado. Las aplicaciones el encofrado horizontal ENKOFORM H-120 son: - Secciones de puentes, viaductos, pasos superiores. - Secciones de canto constate y variable en anchura y altura. - Losas de grades espesores. - Pasos inferiores. - Puente empujado.
