# Carro de voladizos para puentes mixtos y puentes de hormigón, referencia MK de Ulma

- Propiedad del archivo: CONSTRUNARIO
- Formato: FIEBDC-3/2012
- Programa: Construnario Versión 3.51
- Fecha de los precios: 17/06/2022
- Divisa: EUR

**C0502ULC_142** Carro de voladizos para puentes mixtos y puentes de hormigón, referencia MK de Ulma
El carro de alas MK es un sistema de encofrado flexible y eficaz, enfocado principalmente a la construcción de puentes metálicos y puentes parcialmente prefabricados, donde es necesario hormigonar las alas del tablero de puente.
