# Carro de parapeto, referencia MK de Ulma. Construcción de parapetos de protección en puentes

- Propiedad del archivo: CONSTRUNARIO
- Formato: FIEBDC-3/2012
- Programa: Construnario Versión 3.51
- Fecha de los precios: 17/06/2022
- Divisa: EUR

**C0502ULC_143** Carro de parapeto, referencia MK de Ulma. Construcción de parapetos de protección en puentes
El carro de parapeto MK es un sistema de encofrado ligero y flexible, enfocado a la construcción de parapetos de protección en puentes o soluciones con requerimientos de carga menos importantes.
