# Carro de avance, referencia CVS de Ulma. Construcción de puentes de grandes luces

- Propiedad del archivo: CONSTRUNARIO
- Formato: FIEBDC-3/2012
- Programa: Construnario Versión 3.51
- Fecha de los precios: 17/06/2022
- Divisa: EUR

**C0502ULC_144** Carro de avance, referencia CVS de Ulma. Construcción de puentes de grandes luces
El carro de avance CVS es un sistema de encofrado para la construcción de tableros de puente en voladizo. Es ideal para la ejecución de tableros y arcos de puentes de gran luz o donde el apeo de la cimbra sobre el terreno resulte complejo. Se caracteriza por su gran flexibilidad, adaptándose a cualquier geometría y dimensiones de dovelas, y ligereza, optimizando recursos auxiliares para movimientos (grúa de montaje, movimientos de encofrados etc.).
