# Sistema de cerchas modular, referencia H-33 de Ulma. Construcciones de hormigón de grandes vanos entre apoyos

- Propiedad del archivo: CONSTRUNARIO
- Formato: FIEBDC-3/2012
- Programa: Construnario Versión 3.51
- Fecha de los precios: 17/06/2022
- Divisa: EUR

**C0502ULC_146** Sistema de cerchas modular, referencia H-33 de Ulma. Construcciones de hormigón de grandes vanos entre apoyos
Cercha H-33 es una viga en celosía diseñada para soportar grandes cargas con gran distancia entre apoyos. Es idónea para dar apoyo a los encofrados tipo encofrado de vigas ENKOFORM HMK en la construcción de viaductos o puentes con grandes vanos
