# BA2020 - Barra de sobreponer con cierre alto y bajo, verde

- Propiedad del archivo: CONSTRUNARIO
- Formato: FIEBDC-3/2012
- Programa: Construnario Versión 3.51
- Fecha de los precios: 01/03/2023
- Divisa: EUR

**BA2020_V_MCM** u BA2020 - Barra de sobreponer con cierre alto y bajo, verde
· Barra antipánico reversible de sobreponer a la puerta. · Aplicable a puertas de dos hojas (en puerta pasiva). · Homologación según Norma EN1125 y marca CE. · Tornillos de sujeción del cuerpo ocultos. 2 tornillos para fijarlo conjuntamente con el accionamiento exterior o 4 tornillos para fijado en la puerta. · Nueca de 9 mm (posibilidad de adaptar para 8mm). · Accesorios disponibles: manillas.
