# 701A - Cerradura multipunto automática de alta seguridad

- Propiedad del archivo: CONSTRUNARIO
- Formato: FIEBDC-3/2012
- Programa: Construnario Versión 3.51
- Fecha de los precios: 01/03/2023
- Divisa: EUR

**701A_MCM** u 701A - Cerradura multipunto automática de alta seguridad
Seguridad activa: tres puntos de cierre con sólo cerrar la puerta gracias a la proyección automática de los ganchos superiores e inferiores. Concepto anti-tarjeta: aunque se actúe sobre el picaporte de la cerradura central los ganchos auxiliares imposibilitan la apertura. · Cerradura multipuntos automática. · Cerradura central de 50mm o 60mm (dos vueltas de llave). · Tres bulones gruesos de 20x14mm. · Picaporte regulable de 12 a 17mm. · Mayor sencillez cambio de mano. · Frente en U de 22x9,5. · Cilindro de serie disponible: - AS6DE - SCXDE · Escudo con embellecedor 1850W. · Dispositivo antipánico selectivo: desde el interior accionando la manilla se retiran los tres puntos de cierre frontales, hasta que se gira la llave y salen los bulones centrales. · Mayor seguridad: cerradura de auxiliares independientes, aunque se ataque la cerradura central los cierres auxiliares quedan proyectados. · Acabado oro o plata. Datos relevantes sobre los ganchos: · Resistencia carga frontal sobre ganchos >1000 kg · Resistencia carga lateral y vertical sobre gancho >700kg
