# 7140A - Cerradura multipunto automática de alta seguridad / perfil en H

- Propiedad del archivo: CONSTRUNARIO
- Formato: FIEBDC-3/2012
- Programa: Construnario Versión 3.51
- Fecha de los precios: 01/03/2023
- Divisa: EUR

**7140A_MCM** u 7140A - Cerradura multipunto automática de alta seguridad / perfil en H
Seguridad activa: tres puntos de cierre con sólo cerrar la puerta gracias a la proyección automática de los ganchos superiores e inferiores. Concepto anti-tarjeta: Aunque se actúe sobre el picaporte de la cerradura central los ganchos auxiliares imposibilitan la apertura. · Cerradura multipunto automática con perfil en H. · Seguridad activa; proyección de tres puntos de cierre al frente. · Para puertas de 40mm (7140A) y 45mm (7145A). · La cerradura guarda mano (dcha. o izq.). · Cerradura central de 70mm (tres vueltas de llave). · Tres bulones gruesos de 20x14mm. · Longitud frente: 2030mm. Disponible 2110mm. · Burlete aislante de goma. · Cilindro de serie disponible: - AS6DE - SCXDE · Escudo con embellecedor 1850W. · Dispositivo antipánico selectivo: Desde el interior, accionando la manilla se retiran los tres puntos de cierre frontales. Este dispositivo se puede bloquear proyectando los bulones de la cerradura central. · Mayor seguridad: cerradura de auxiliares independientes, aunque se ataque la cerradura central los cierres auxiliares quedan proyectados. · Acabados: oro y plata. Datos relevantes sobre los ganchos: · Resistencia carga frontal sobre ganchos >1000 kg · Resistencia carga lateral y vertical sobre gancho >700kg
