# 701-3 - 3 puntos de cierre de bulones – Frente en U 22x9, 5 mm - acabado negro

- Propiedad del archivo: CONSTRUNARIO
- Formato: FIEBDC-3/2012
- Programa: Construnario Versión 3.51
- Fecha de los precios: 01/03/2023
- Divisa: EUR

**701-3N_MCM** u 701-3 - 3 puntos de cierre de bulones – Frente en U 22x9, 5 mm - acabado negro
· Cerradura de embutir con 3 puntos de cierre al frente. · Alta resistencia al apalancamiento. · Frente de aluminio de 22 mm de ancho. · Cerradura central con 4 bulones redondos de 14 mm de diámetro. Cerraduras auxiliares con 3 bulones de 15 mm de diámetro. · Entrada de 50 y 60 mm. · Medida entre ejes de 85 mm. · Cerradura central con bulones proyectados 20 mm a 2 vueltas. · Con cilindro europeo de alta seguridad de radio de 15 mm, gama AS6 de serie. · Longitud de frente (medida h) de 2030 mm (N). Disponible altura de frente 2300 mm (L) y 2110 (T). · Picaporte y bulones niquelados. · Caja cerrada de acero. · Refuerzo de cerradero en dotación. · Picaporte reversible y accionable mediante manilla o llave. · Acabado esmaltado oro o plata.
