# 701RF-3 - 3 puntos de cierre de bulones – Resistente al Fuego (RF60)

- Propiedad del archivo: CONSTRUNARIO
- Formato: FIEBDC-3/2012
- Programa: Construnario Versión 3.51
- Fecha de los precios: 01/03/2023
- Divisa: EUR

**701RF-3** u 701RF-3 - 3 puntos de cierre de bulones – Resistente al Fuego (RF60)
· Resistencia al fuego 60 minutos, RF60, ensayo según norma UNE-EN 1634-1:2000. · Cerradura de embutir con 3 puntos de cierre al frente. · Alta resistencia al apalancamiento. · Frente de aluminio de 22mm de ancho. · Cerradura central con 4 bulones redondos de 14mm de diámetro. Cerraduras auxiliares con 3 burlones de 15mm de diámetro. · Entrada de 50 y 60 mm. · Medida entre ejes de 85mm. · Cerradura central con bulones proyectados 20mm a 2 vueltas. · Con cilindro europeo de alta seguridad de radio de 15mm, gama AS6 de serie. · Longitud de frente (medida h) de 2030mm (N). Disponible altura de frente 2300mm (L) y 2110 (T). · Picaporte y bulones niquelados. · Caja cerrada de acero. · Refuerzo cerradero en dotación. · Picaporte reversible y accionable mediante manilla o llave. · Frente de acero esmaltado oro o plata.
