# 1801-5 - 5 puntos de cierre de palanca – Frente en U de 22x9, 5mm

- Propiedad del archivo: CONSTRUNARIO
- Formato: FIEBDC-3/2012
- Programa: Construnario Versión 3.51
- Fecha de los precios: 01/03/2023
- Divisa: EUR

| Código | Ud | Descripción |
|---|---|---|
| 1801-5 | u | 1801-5 - 5 puntos de cierre de palanca – Frente en U de 22x9, 5mm |
