# 1701-3 - 3 puntos de cierre de palanca – Frente en U 22x9, 5mm acabado plata

- Propiedad del archivo: CONSTRUNARIO
- Formato: FIEBDC-3/2012
- Programa: Construnario Versión 3.51
- Fecha de los precios: 01/03/2023
- Divisa: EUR

**1701-3_P_MCM** u 1701-3 - 3 puntos de cierre de palanca – Frente en U 22x9, 5mm acabado plata
· Cerradura de embutir con 3 puntos de cierre al frente. · Frente de aluminio de 22mm de ancho. · Cerradura central con palanca proyectada 21mm a 2 vueltas. · Entrada de 50 y 60mm. · Medida entre ejes de 85mm. · Con cilindro europeo de alta seguridad de radio de 15mm, gama AS6 de serie. · Longitud de frente de 2030mm. · Picaporte y palanca niquelados. · Caja cerrada de acero. · Refuerzo cerradero en dotación. · Picaporte reversible y accionable mediante manilla o llave. · Acabado esmaltado oro o plata.
