# 721-4 - 3 puntos de cierre + cerradura auxiliar – Frente en U 22x9, 5 mm acabado plata

- Propiedad del archivo: CONSTRUNARIO
- Formato: FIEBDC-3/2012
- Programa: Construnario Versión 3.51
- Fecha de los precios: 01/03/2023
- Divisa: EUR

**721-4_P_MCM** u 721-4 - 3 puntos de cierre + cerradura auxiliar – Frente en U 22x9, 5 mm acabado plata
· Cerradura de embutir con 4 puntos de cierre al frente, uno de ellos con cierre independiente. · Cerradura puerta de servicio. · Alta resistencia al apalancamiento. · Frente de aluminio de 22mm de ancho. · Cerradura central con 4 bulones redondos de 14mm de diámetro. Cerraduras auxiliares con 3 bulones de 15mm de diámetro. · Entrada de 50 y 60 mm. · Medida entre ejes de 85mm. · Cerradura central con bulones proyectados 20mm a 2 vueltas. · Con cilindros europeos de alta seguridad de radio de 15mm, gama AS6 de serie. · Cilindros amaestrados, uno de ellos con botón. · Longitud de frente de 2030mm. · Picaporte y bulones niquelados. · Caja cerrada de acero. · Refuerzo cerradero en dotación. · Picaporte reversible y accionable mediante manilla o llave. · Acabado esmaltado oro o plata.
