# 7140-3 - 3 puntos de cierre de bulones – Frente en H de 40mm acabado oro

- Propiedad del archivo: CONSTRUNARIO
- Formato: FIEBDC-3/2012
- Programa: Construnario Versión 3.51
- Fecha de los precios: 01/03/2023
- Divisa: EUR

**7140-3_O_MCM** u 7140-3 - 3 puntos de cierre de bulones – Frente en H de 40mm acabado oro
· Cerradura de embutir con 3 puntos de cierre al frente. · Frente en forma de H en aluminio que queda superpuesto en la puerta, facilita la instalación y mejora la estética. · 7140, ancho de frente de 40mm, para puertas de 40mm de espesor. · 7145, ancho de frente de 45mm, para puertas de 45mm de espesor. · Burlete aislante, que protege de corrientes y amortigua posibles portazos. · Entrada de 50. · Cerradura central con 4 bulones redondos de 14mm de diámetro. Cerraduras auxiliares con 3 bulones de 15mm de diámetro. · Con cilindro europeo de alta seguridad de radio de 15mm, gama AS6 de serie. · Bulones proyectados 20mm a 2 vueltas. · Longitud de frente de 2030mm (medida h). Disponible medida 2300mm (L) y 2110mm (T). · Picaporte y bulones niquelados. · Caja cerrada de acero. · Refuerzo cerradero en dotación. · Picaporte reversible y accionable mediante manilla o llave. · La cerradura guarda mano. Es necesario especificar la mano de la cerradura. · Acabado esmaltado oro o plata.
