# 9140-5 - 5 puntos de cierre de bulones – Frente de acero en H de 40mm acabado oro

- Propiedad del archivo: CONSTRUNARIO
- Formato: FIEBDC-3/2012
- Programa: Construnario Versión 3.51
- Fecha de los precios: 01/03/2023
- Divisa: EUR

**9140-5_O_MCM** u 9140-5 - 5 puntos de cierre de bulones – Frente de acero en H de 40mm acabado oro
· Indicada para puertas acorazadas. · Cerradura de embutir con 5 puntos de cierre al frente. · Frente de acero de 1,5mm de espesor en forma de H que queda superpuesto en la puerta, facilita la instalación y mejora la estética. · Burlete aislante, que protege de corrientes y amortigua portazos. · Entrada de 60mm (2 vueltas de llave) y 70mm (4 vueltas de llave). · Cerradura central con 3 bulones planos de 20x14mm. Cerraduras auxiliares con 3 bulones de 15mm de diámetro. · Con cilindro europeo de alta seguridad de radio de 15mm, gama AS6 de serie. · Ancho de frente de 40mm. · Longitud de frente (medida h) 2300mm (L) y 2110mm (T). · Picaporte y bulones niquelados. · Caja cerrada de acero. · Refuerzo cerradero en dotación. · Picaporte reversible y accionable mediante manilla o llave. · La cerradura guarda mano. Es necesario especificar la mano de la cerradura. · Accesorios: cerradero de acero largo 40 ó 45mm en forma L / escudo 1850SS / cilindro AS6 / bisagra de seguridad / cantoneras superior e inferior. · Acabados: Acero esmaltado dorado y plateado.
