# 701M - Cerradura con picaporte y 4 bulones – Frente esmaltado plata de 23mm

- Propiedad del archivo: CONSTRUNARIO
- Formato: FIEBDC-3/2012
- Programa: Construnario Versión 3.51
- Fecha de los precios: 01/03/2023
- Divisa: EUR

**701M_P_MCM** u 701M - Cerradura con picaporte y 4 bulones – Frente esmaltado plata de 23mm
· Alta resistencia al apalancamiento. · Cerradura de embutir con cilindro de alta seguridad europeo de radio de 15mm. · Medida entre ejes de 85mm. · Entradas de 50 y 60mm. · 4 bulones redondos de 14mm de diámetro. · Frente y cerradero de 23mm. · Picaporte y palanca niquelados. · Frente y cerradero de acero, tanto en canto recto como redondo. · Caja cerrada de acero. · Palanca deslizante proyectada 20mm a 2 vueltas. · Picaporte reversible y accionable mediante manilla o llave. · Acabados: oro y plata.
