# 701MB - Cerradura con rodillo y 4 bulones – Frente esmaltado acabado plata

- Propiedad del archivo: CONSTRUNARIO
- Formato: FIEBDC-3/2012
- Programa: Construnario Versión 3.51
- Fecha de los precios: 01/03/2023
- Divisa: EUR

**701MB_P_MCM** u 701MB - Cerradura con rodillo y 4 bulones – Frente esmaltado acabado plata
· Alta resistencia al apalancamiento. · Cerradura de embutir con cilindro de alta seguridad europeo de radio de 15mm. · Picaporte de rodillo ajustable. · Medida entre ejes de 85 mm. · Entradas de 50 y 60 mm. · 4 bulones redondos de 14 mm de diámetro. · Frente y cerradero de 23 mm. · Picaporte y palanca niquelados. · Frente y cerradero de acero, tanto en canto recto como redondo. · Caja cerrada de acero. · Palanca deslizante proyectada 20 mm a 2 vueltas. · Picaporte reversible y accionable mediante manilla o llave.
