# 712 - Cerradura de 3 bulones acabado plata

- Propiedad del archivo: CONSTRUNARIO
- Formato: FIEBDC-3/2012
- Programa: Construnario Versión 3.51
- Fecha de los precios: 01/03/2023
- Divisa: EUR

**712_P_MCM** u 712 - Cerradura de 3 bulones acabado plata
· Entrada de 50. · Picaporte y palanca niquelados. · Frente y cerradero en canto recto y redondo. · Caja cerrada de acero. · 4 bulones de 14 mm de diámetro. · Bulones deslizantes proyectados 20 mm a 2 vueltas.
