# 1701 - Cerradura con picaporte y palanca – Frente pintado

- Propiedad del archivo: CONSTRUNARIO
- Formato: FIEBDC-3/2012
- Programa: Construnario Versión 3.51
- Fecha de los precios: 01/03/2023
- Divisa: EUR

**1701_P_MCM** u 1701 - Cerradura con picaporte y palanca – Frente pintado
· Cerradura de embutir con cilindro de alta seguridad europeo de radio 15mm. · Medida entre ejes de 85mm. · Entrada de 50 y 60mm. · 4 bulones redondos de 14mm de diámetro. · Frente y cerradero de 23mm. · Picaporte y palanca niquelados. · Frente y cerradero de acero, tanto en recto como en redondo. · Caja cerrada de acero. · Palanca deslizante proyectada 20mm a 2 vueltas. · Picaporte recersible y accionable mediante manilla o llave.
