# 1712 - Cerradura de palanca

- Propiedad del archivo: CONSTRUNARIO
- Formato: FIEBDC-3/2012
- Programa: Construnario Versión 3.51
- Fecha de los precios: 01/03/2023
- Divisa: EUR

**1712_O_MCM** u 1712 - Cerradura de palanca
· Entrada de 50mm. · Picaporte y palanca niquelados. · Frente y cerradero en canto recto y redondo. · Caja cerrada de acero. · Palanca deslizante proyectada 20mm a 2 vueltas.
