# 1801 - Cerradura con picaporte y palanca

- Propiedad del archivo: CONSTRUNARIO
- Formato: FIEBDC-3/2012
- Programa: Construnario Versión 3.51
- Fecha de los precios: 01/03/2023
- Divisa: EUR

**1801_MCM** u 1801 - Cerradura con picaporte y palanca
· Cerradura de seguridad reforzada. · Cilindro europeo de alta seguridad de radio de 15mm. · Medida entre ejes de 85mm. · Entrada de 65mm. · Picaporte y palanca niquelados. · Caja cerrada de acero. · Refuerzo cerradero en dotación. · Palanca deslizante proyectada 37mm a 4 vueltas. · Picaporte reversible y accionable mediante manilla o llave.
